# Angebotsaufforderung (GAEB DA 2000 1.0, DA83)
Währung: EUR
Erstellt mit: GKPro-Server v09.00. T&T Datentechnik GmbH, GAEB-Konverter 9, 28.07.2016

## EXCEL

### 0 Vorbemerkungen

*Hinweis: Allgemeine Geschäftsbedingungen*
Die aktuellen Liefer- und Geschäftsbedingungen der bluMartin GmbH finden Sie unter http://www.blumartin.de/agb/.

*Hinweis: Nutzungshinweise*
Die nachfolgenden Ausschreibungstexte stellen eine Empfehlung zur Ausschreibung unserer Produkte dar und sind in Folge dessen nicht als Planungsunterlagen zu verstehen. Gewährleistungsansprüche auf Grund fehlender Positionen können nicht gegenüber uns geltend gemacht werden, ein Vertragsverhältnis und bzw. oder Nebenverpflichtungen können nicht abgeleitet werden. Bei der Anwendung unserer Produkte sind die gültigen technischen Merkblätter zu beachten. Diese stehen im Internet als Download zur Verfügung. Auf Anfrage senden wir sie Ihnen gern auch auf dem Postweg zu. Für weitere Beratung stehen Ihnen unsere Mitarbeiter gern zur Verfügung.

*Hinweis: Technische Vorschriften*
Für die Ausführung gelten die Bestimmungen dieses Leistungsverzeichnisses, die allgemeinen technischen Vorschriften der VOB, der einschlägigen Normen soweit sie die Leistungen betreffen, bauaufsichtlich eingeführte Richtlinien, behördliche Vorschriften, Verbandsrichtlinien und Verarbeitungsrichtlinien der Bauteil- bzw. Werkstoffhersteller in der jeweils gültigen Fassung.

Wir verweisen im übrigen beispielhaft auf die gültigen Regelwerke:
- MLüAR Muster-Lüftungsanlagen-Richtlinie
- LüAR Lüftungsanlagen-Richtlinie
- RbLüAR Richtlinie über brandschutztechnische
 Anforderungen an Lüftungsanlagen
- DIN 4102 Brandverhalten von Baustoffen und Bauteilen
- DIN 18232 Rauch- und Wärmefreihaltung
- VDI 3819 Brandschutz in der Gebäudetechnik
- MBO Musterbauordnung
- LBO Landesbauordnung
- DIN 4109 Schallschutz im Hochbau VDI 2081 Geräuscherzeugung und Lärmminderung in RLT-Anlagen.

*Hinweis: Haftungsauschluss*
Dieser Entwurf eines Leistungsverzeichnisses stellt einen Leitfaden in Form von Textbausteinen dar.
Dieser ist mit keinerlei Haftung der Fa. bluMartin GmbH verbunden. Sofern keine konkreten und definierten Objektangaben bekannt waren, sind diese in diesem LV-Entwurf nicht beinhaltet. Die Systemeinbauten sind vom sachkundigen Planer nach den objektspezifischen Anforderungen und Gegebenheiten anzupassen und auf Eignung zu prüfen.
Detaillierte Ausführungen bzw. Ausschreibungstexte zu diesen Anregungen sind vom Planer / Verwender in Eigenverantwortung zu erstellen. Mit der Zusendung dieses Leistungsverzeichnis-Entwurfes sind keine konkreten Projektberatungen bzw. -planungen verbunden.
Ein Beratungsvertrag im rechtlichen Sinne kann aus diesen Empfehlungen zur Erstellung von Lüftungsanlagen nicht abgeleitet werden.

### 1 Frischluftsysteme

#### 1.1 Komplett-Sets

**1.1.1 Lüftungsanlage freeAir 100N komplett mit Frontplatte/Außenhaube/Rohbauset, Effizienzklasse A+ Artikelnummer FA00.0100**
Lüftungsanlage freeAir 100N
komplett mit Frontplatte/Außenhaube/Rohbauset, Effizienzklasse A+

Artikelnummer FA00.0100

Komplett-Set umfasst folgende Artikel:

FA00.1100 Lüftungsgerät freeAir 100
FA00.1010 Frontplatte innen für freeAir 100
FA00.1012 Außenhaube für freeAir 100  - weiß
FA00.1002 Rohbauset für freeAir 100

Artikel FA00.1100
Lüftungsgerät freeAir 100 (ohne Zweitraumanschlüsse)
Dezentrales Lüftungsgerät mit Wärmerückgewinnung

Dezentrales Lüftungsgerät mit effektivem Gegenstromwärmetauscher und Bedarfsführung über 8 Sensoren für eine konstant gute Luftqualität und höchste Energieeffizienz (A+).

Geräteaufbau
Das kompakte Zu- und Abluftsystem freeAir 100 arbeitet volumenkonstant und verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die sensorgesteuerte Anpassung der Luftwechselrate haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby 1 W; 20 m³/h 4 W; 50 m³/h  13 W; 100 m³/h 40 W (bei max. Rohrlängen + F7-Filter)
Gewicht: 10 kg
Schalldruckpegel im Raum: 20 m³/h  17 dB (A) (in 1 m Entfernung); 30 m³/h  22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.2 Lüftungsanlage freeAir 100A mit Zweitraum-Abluft komplett mit Frontplatte/Außenhaube/Rohbauset, Effizienzklasse A+ Artikelnummer FA00.0106**
Lüftungsanlage freeAir 100A mit Zweitraum-Abluft
komplett mit Frontplatte/Außenhaube/Rohbauset, Effizienzklasse A+

Artikelnummer FA00.0106

Komplett-Set umfasst folgende Artikel:

FA00.1106 Lüftungsgerät freeAir 100 mit Zweitraum-Abluft
FA00.1010 Frontplatte innen für freeAir 100
FA00.1012 Außenhaube für freeAir 100  - weiß
FA00.1206 Rohbauset für freeAir 100 für Zweitraum-Abluft

Artikel FA00.1106
Lüftungsgerät freeAir 100 mit Zweitraum-Abluft
Semizentrales Lüftungsgerät mit Wärmerückgewinnung

Semizentrales Lüftungsgerät mit Anschlussmöglichkeit für weitere Ablufträume, effektivem Gegenstromwärmetauscher und Bedarfsführung über 8 Sensoren für eine konstant gute Luftqualität und höchste Energieeffizienz (A+).

Geräteaufbau
Das kompakte Zu- und Abluftsystem freeAir 100 arbeitet volumenkonstant und bietet Anschlussmöglichkeiten für weitere Ablufträume. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h 4 W; 50 m³/h  13 W; 100 m³/h 40 W (bei max. Rohrlängen + F7-Filter)
Gewicht: 10 kg
Schalldruckpegel im Raum: 20 m³/h 17 dB (A) (in 1 m Entfernung); 30 m³/h 22 dB (A); 50 m³/h 34 dB (A); 100 m³/h 51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.3 Lüftungsanlage freeAir 100Z mit Zweitraum-Zuluft komplett mit Frontplatte/Außenhaube/Rohbauset, Effizienzklasse A+ Artikelnummer FA00.0107**
Lüftungsanlage freeAir 100Z mit Zweitraum-Zuluft
komplett mit Frontplatte/Außenhaube/Rohbauset, Effizienzklasse  A+

Artikelnummer FA00.0107

Komplett-Set umfasst folgende Artikel:

FA00.1107 Lüftungsgerät freeAir 100 mit Zweitraum-Zuluft
FA00.1010 Frontplatte innen für freeAir 100
FA00.1012 Außenhaube für freeAir 100  - weiß
FA00.1207 Rohbauset für freeAir 100 für Zweitraum-Zuluft

Artikel FA00.1107
Lüftungsgerät freeAir 100 mit Zweitraum-Zuluft
Semizentrales Lüftungsgerät mit Wärmerückgewinnung

Semizentrales Lüftungsgerät mit Anschlussmöglichkeit für einen weiteren Zuluftraum, effektivem Gegenstromwärmetauscher und Bedarfsführung über 8 Sensoren für eine konstant gute Luftqualität und höchste Energieeffizienz (A+).

Geräteaufbau
Das kompakte Zu- und Abluftsystem freeAir 100 arbeitet volumenkonstant und bietet die Anschlussmöglichkeit für einen weiteren Zuluftraum. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h 4 W; 50 m³/h 13 W; 100 m³/h 40 W (bei max. Rohrlängen + F7-Filter)
Gewicht: 10 kg
Schalldruckpegel im Raum: 20 m³/h 17 dB (A) (in 1 m Entfernung); 30 m³/h 22 dB (A); 50 m³/h 34 dB (A); 100 m³/h 51 dB (A)
Schalldämm-Maß: Standby 52 dB; Betrieb 46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.4 Lüftungsanlage freeAir 100AZ mit Zweitraum-Abluft+Zuluft komplett mit Frontplatte/Außenhaube/Rohbauset, Effizienzklasse A+ Artikelnummer FA00.0108**
Lüftungsanlage freeAir 100AZ mit Zweitraum-Abluft+Zuluft
komplett mit Frontplatte/Außenhaube/Rohbauset, Effizienzklasse  A+

Artikelnummer FA00.0108

Komplett-Set umfasst folgende Artikel:

FA00.1108 Lüftungsgerät freeAir 100 mit Zweitraum-Abluft+Zuluft
FA00.1010 Frontplatte innen für freeAir 100
FA00.1012 Außenhaube für freeAir 100  - weiß
FA00.1208 Rohbauset für freeAir 100 für Zweitraum-Abluft+Zuluft

Artikel FA00.1108
Lüftungsgerät freeAir 100 mit Zweitraum-Abluft + Zuluft
Semizentrales Lüftungsgerät mit Wärmerückgewinnung

Semizentrales Lüftungsgerät mit Anschlussmöglichkeit für einen weiteren Zuluftraum sowie weitere Ablufträume, effektivem Gegenstromwärmetauscher und Bedarfsführung über 8 Sensoren für eine konstant gute Luftqualität und höchste Energieeffizienz (A+).

Geräteaufbau
Das kompakte Zu- und Abluftsystem freeAir 100 arbeitet volumenkonstant und bietet die Anschlussmöglichkeit für einen weiteren Zuluftraum sowie weitere Ablufträume. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h  4 W; 50 m³/h  13 W; 100 m³/h  40 W (bei max. Rohrlängen + F7-Filter)
Gewicht: 10 kg
Schalldruckpegel im Raum: 20 m³/h  17 dB (A) (in 1 m Entfernung); 30 m³/h  22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.5 freeAir 100 Lüftungsanlage mit Box komplett mit Frontplatte/Außenhaube/ Rohbauset in der Box, Effizienzklasse A+ Artikelnummer FA00.0150**
freeAir 100 Lüftungsanlage mit Box
komplett mit Frontplatte/Außenhaube/ Rohbauset in der Box, Effizienzklasse  A+

Artikelnummer FA00.0150

Komplett-Set umfasst folgende Artikel:

FA00.1100 Lüftungsgerät freeAir 100
FA00.1010 Frontplatte innen für freeAir 100
FA00.1012 Außenhaube für freeAir 100  - weiß
FA00.1222 Rohbauset für freeAir 100 in der Box

Artikel FA00.1100
Lüftungsgerät freeAir 100 (ohne Zweitraumanschlüsse)
Dezentrales Lüftungsgerät mit Wärmerückgewinnung

Dezentrales Lüftungsgerät mit effektivem Gegenstromwärmetauscher und Bedarfsführung über 8 Sensoren für eine konstant gute Luftqualität und höchste Energieeffizienz (A+).

Geräteaufbau
Das kompakte Zu- und Abluftsystem freeAir 100 arbeitet volumenkonstant und verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die sensorgesteuerte Anpassung der Luftwechselrate haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h  4 W; 50 m³/h  13 W; 100 m³/h  40 W (bei max. Rohrlängen + F7-Filter)
Gewicht: 10 kg
Schalldruckpegel im Raum: 20 m³/h  17 dB (A) (in 1 m Entfernung); 30 m³/h  22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.6 freeAir 100 Lüftungsanlage für Zweitraum-Abluft mit BOX komplett mit Frontplatte/Außenhaube/ Rohbauset in der Box, Effizienzklasse A+ Artikelnummer FA00.0156**
freeAir 100 Lüftungsanlage für Zweitraum-Abluft mit BOX
komplett mit Frontplatte/Außenhaube/ Rohbauset in der Box, Effizienzklasse  A+

Artikelnummer FA00.0156

Komplett-Set umfasst folgende Artikel:

FA00.1106 Lüftungsgerät freeAir 100 mit Zweitraum-Abluft
FA00.1010 Frontplatte innen für freeAir 100
FA00.1012 Außenhaube für freeAir 100  - weiß
FA00.1226 Rohbauset in der Box für freeAir 100 für Zweitraum-Abluft

Artikel FA00.1106
Lüftungsgerät freeAir 100 mit Zweitraum-Abluft
Semizentrales Lüftungsgerät mit Wärmerückgewinnung

Semizentrales Lüftungsgerät mit Anschlussmöglichkeit für weitere Ablufträume, effektivem Gegenstromwärmetauscher und Bedarfsführung über 8 Sensoren für eine konstant gute Luftqualität und höchste Energieeffizienz (A+).

Geräteaufbau
Das kompakte Zu- und Abluftsystem freeAir 100 arbeitet volumenkonstant und bietet Anschlussmöglichkeiten für weitere Ablufträume. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h 4 W; 50 m³/h  13 W; 100 m³/h  40 W (bei max. Rohrlängen + F7-Filter)
Gewicht: 10 kg
Schalldruckpegel im Raum: 20 m³/h  17 dB (A) (in 1 m Entfernung); 30 m³/h  22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.7 freeAir 100 Lüftungsanlage für Zweitraum-Zuluft mit BOX, komplett mit Frontplatte/Außenhaube/ Rohbauset in der Box, Effizienzklasse A+ Artikelnummer FA00.0157**
freeAir 100 Lüftungsanlage für Zweitraum-Zuluft mit BOX
komplett mit Frontplatte/Außenhaube/ Rohbauset in der Box, Effizienzklasse  A+

Artikelnummer FA00.0157

Komplett-Set umfasst folgende Artikel:

FA00.1107 Lüftungsgerät freeAir 100 mit Zweitraum-Zuluft
FA00.1010 Frontplatte innen für freeAir 100
FA00.1012 Außenhaube für freeAir 100  - weiß
FA00.1227 Rohbauset in der Box für freeAir 100 für Zweitraum-Zuluft

Artikel FA00.1107
Lüftungsgerät freeAir 100 mit Zweitraum-Zuluft
Semizentrales Lüftungsgerät mit Wärmerückgewinnung

Semizentrales Lüftungsgerät mit Anschlussmöglichkeit für einen weiteren Zuluftraum, effektivem Gegenstromwärmetauscher und Bedarfsführung über 8 Sensoren für eine konstant gute Luftqualität und höchste Energieeffizienz (A+).

Geräteaufbau
Das kompakte Zu- und Abluftsystem freeAir 100 arbeitet volumenkonstant und bietet die Anschlussmöglichkeit für einen weiteren Zuluftraum. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h 4 W; 50 m³/h  13 W; 100 m³/h 40 W (bei max. Rohrlängen + F7-Filter)
Gewicht: 10 kg
Schalldruckpegel im Raum: 20 m³/h  17 dB (A) (in 1 m Entfernung); 30 m³/h  22 dB (A); 50 m³/h  34 dB (A); 100 m³/h  51 dB (A)
Schalldämm-Maß: Standby  52 dB; Betrieb 46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.8 freeAir 100 Lüftungsanlage für Zweitraum-Abluft+Zuluft mit Box komplett mit Frontplatte/Außenhaube/ Rohbauset in der Box, Effizienzklasse A+ Artikelnummer FA00.0158**
freeAir 100 Lüftungsanlage für Zweitraum-Abluft+Zuluft mit Box
komplett mit Frontplatte/Außenhaube/ Rohbauset in der Box, Effizienzklasse  A+

Artikelnummer FA00.0158

Komplett-Set umfasst folgende Artikel:

FA00.1108 Lüftungsgerät freeAir 100 mit Zweitraum-Abluft+Zuluft
FA00.1010 Frontplatte innen für freeAir 100
FA00.1012 Außenhaube für freeAir 100  - weiß
FA00.1228 Rohbauset in der Box für freeAir 100 für Zweitraum-Abluft+Zuluft

Artikel FA00.1108
Lüftungsgerät freeAir 100 mit Zweitraum-Abluft + Zuluft
Semizentrales Lüftungsgerät mit Wärmerückgewinnung

Semizentrales Lüftungsgerät mit Anschlussmöglichkeit für einen weiteren Zuluftraum sowie weitere Ablufträume, effektivem Gegenstromwärmetauscher und Bedarfsführung über 8 Sensoren für eine konstant gute Luftqualität und höchste Energieeffizienz (A+).

Geräteaufbau
Das kompakte Zu- und Abluftsystem freeAir 100 arbeitet volumenkonstant und bietet die Anschlussmöglichkeit für einen weiteren Zuluftraum sowie weitere Ablufträume. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h 4 W; 50 m³/h 13 W; 100 m³/h 40 W (bei max. Rohrlängen + F7-Filter)
Gewicht: 10 kg
Schalldruckpegel im Raum: 20 m³/h  17 dB (A) (in 1 m Entfernung); 30 m³/h  22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

**1.1.9 Lüftungsanlage freeAir 100K zur Kellerentfeuchtung, komplett mit Frontplatte/Keller-Außenhaube/ Rohbauset, Effizienzklasse A+ Artikelnummer FA00.2100**
Lüftungsanlage freeAir 100K
zur Kellerentfeuchtung, komplett mit Frontplatte/Keller-Außenhaube/ Rohbauset, Effizienzklasse  A+

Artikelnummer FA00.2100

Komplett-Set umfasst folgende Artikel:

FA00.1100 Lüftungsgerät freeAir 100
FA00.1010 Frontplatte innen für freeAir 100
FA00.1030 Außenhaube-Keller für freeAir 100
FA00.1002 Rohbauset für freeAir 100

Artikel FA00.1100
Lüftungsgerät freeAir 100 (ohne Zweitraumanschlüsse)
Dezentrales Lüftungsgerät mit Wärmerückgewinnung

Dezentrales Lüftungsgerät mit effektivem Gegenstromwärmetauscher und Bedarfsführung über 8 Sensoren für eine konstant gute Luftqualität und höchste Energieeffizienz (A+).

Geräteaufbau
Das kompakte Zu- und Abluftsystem freeAir 100 arbeitet volumenkonstant und verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die sensorgesteuerte Anpassung der Luftwechselrate haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h 4 W; 50 m³/h  13 W; 100 m³/h  40 W (bei max. Rohrlängen + F7-Filter)
Gewicht: 10 kg
Schalldruckpegel im Raum: 20 m³/h  17 dB (A) (in 1 m Entfernung); 30 m³/h  22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

Bezugsadresse:
bluMartin GmbH
Argelsrieder Feld 1b
82234 Weßling
Tel. (08153) 889033-0
www.bluMartin.de
Menge: 1,000 Stk

#### 1.2 Geräte

**1.2.1 freeAir plus Überströmer intelligent und aktiv, komplett Bedarfsgeführtes aktives Überströmelement zur Anbindung von Räumen an die Wohnraumlüftung ohne Lüftungsleitungen Artikelnr. FA00.1001**
Intelligenter aktiver Überströmer freeAir plus

Bedarfsgeführtes aktives Überströmelement zur Anbindung von Räumen an die Wohnraumlüftung ohne Lüftungsleitungen

Artikelnr. FA00.1001

Funktionsweise und Geräteaufbau
Der intelligente aktive Überströmer freeAir plus ist eine Ergänzung zum Außenwand-Lüftungsgerät freeAir 100. Er ermöglicht es, weitere Räume ganz ohne zusätzliche Lüftungsleitungen an die Wohnraumlüftung anzuschließen. Mittels eines sensorgesteuerten Ventilators wird verbrauchte Luft aus dem angeschlossenen Raum (z. B. Schlafzimmer) in den Außenraum (z.B. Flur) transportiert. Frische Luft strömt durch einen Spalt unter der Tür oder eine passive Überströmöffnung nach. Der Außenraum wird durch ein freeAir 100 mit frischer Luft versorgt.

Ein moderner Radialventilator und die Bedarfsführung sorgen für einen äußerst ruhigen Betrieb. Zudem verfügt das Gerät über einen hohen Schalldämmwert von 33 dB. Über eine USB-Schnittstelle können Luftqualitäts- und Verbrauchsparameter ausgelesen und die Betriebssoftware freeAir Connect upgedatet werden.

Steuerung
Der intelligente aktive Überströmer freeAir plus verfügt über 3 Sensoren (VOC, Luftfeuchtigkeit und Temperatur), die permanent die Luftqualität im angeschlossenen Raum mit der des jeweiligen Außenraumes vergleichen und bei Bedarf automatisch für den nötigen Luftaustausch sorgen.
Die Sommerkühlungs-Funktion trägt zur Regulierung der Temperatur an heißen Tagen bei.
Externe Bedienelemente oder Sensorleitungen sind nicht erforderlich.

Energieeffizienz
Durch die sensorgesteuerte Bedarfsführung arbeitet das Gerät sehr energieeffizient, der Stromverbrauch liegt bei durchschnittlich nur einem Watt. Denn das freeAir plus fährt bei einer hohen Luftqualität des angeschlossenen Raums (beispielsweise des tagsüber ungenutzten Schlafzimmers) die Lüftung automatisch auf ein Minimum herunter.

Sonstiges
Die dezente Frontplatte des freeAir plus ist bestreichbar und kann individuell gestaltet werden.

Technische Daten
Abmessung Innenfront: 25 x 25 cm
Wanddicke: 10 bis 22 cm inkl. Putz (unter 12 cm mit beiliegenden Abstandshaltern)
Luftstrom: 10 bis 70 m³/h
Anschlussspannung: 85 bis 265 V AC
Gesamt-Stromverbrauch: Standby  0,5 W; 30 m³/h  0,9 W; 50 m³/h  1,4 W; 70 m³/h  2,5 W
Schalldruckpegel im Raum: 30 m³/h  13 dB (A) (in 1 m Entfernung); 50 m³/h ? 25 dB (A);70 m³/h  37 dB (A)
Schalldämm-Maß: 33 dB (EN ISO 10140-2; Dn, e, w)
Regelung: Intelligente Comfort-Regelung mit 5 Leveln
Luftstromregelung: Automatisch; praktisch stufenlos
CO2-Regelung: Automatisch
Entfeuchtung: Automatisch
Sommerku?hlung: Automatisch
Temperaturbereich: 0 bis +40°C
Farbe: Frontplatte weiß grundiert (bestreich-, lackier- und gestaltbar)

Bezugsadresse:
bluMartin GmbH
Argelsrieder Feld 1b
82234 Weßling
Tel. (08153) 889033-0
www.bluMartin.de
Menge: 1,000 Stk

**1.2.2 freeAir 100 Lüftungsgerät Dezentrales Lüftungsgerät mit effektivem Gegenstromwärmetauscher und Bedarfsführung über 8 Sensoren für eine konstant gute Luftqualität und höchste Energieeffizienz (A+) Artikelnr. FA00.1100 (ohne Frontplatte/Außenhaube/Rohbauset)**
Lüftungsgerät freeAir 100 (ohne Zweitraumanschlüsse)
Dezentrales Lüftungsgerät mit Wärmerückgewinnung

Dezentrales Lüftungsgerät mit effektivem Gegenstromwärmetauscher und Bedarfsführung über 8 Sensoren für eine konstant gute Luftqualität und höchste Energieeffizienz (A+).

Artikelnr. FA00.1100

Geräteaufbau
Das kompakte Zu- und Abluftsystem freeAir 100 arbeitet volumenkonstant und verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die sensorgesteuerte Anpassung der Luftwechselrate haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby 1 W; 20 m³/h 4 W; 50 m³/h 13 W; 100 m³/h 40 W (bei max. Rohrlängen + F7-Filter)
Gewicht: 10 kg
Schalldruckpegel im Raum: 20 m³/h  17 dB (A) (in 1 m Entfernung); 30 m³/h  22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

ZUBEHÖR

Frontplatte innen:
FA00.1010 bestreichbar, komplett mit Frontblech
FA00.1120 weiß RAL 9010, komplett mit Frontblech

Außenhaube:
FA00.1012 weiß, für Mauern 40-53 cm
FA00.1015 Edelstahl, für Mauern 40-53 cm
FA00.1020 tief - weiß, für Mauern 35-40 cm
FA00.1022 tief - Edelstahl, für Mauern 35-40 cm
FA00.1025 extratief - weiß, für Mauern 32-40 cm
FA00.1027 extratief - Edelstahl, für Mauern 32-40 cm
FA00.1030 Keller - weiß, für Mauern 32-46 cm
FA00.1032 weiß, 2 x ø 100 mm
FA00.1035 Edelstahl, 2 x ø 100 mm
FA00.1040 für Fensterlaibung, weiß, ø 110 mm (2 Stück)
FA00.1041 für Fensterlaibung, Edelstahl, ø 110 mm (2 Stück)

Rohbauset:
FA00.1002 Rohbauset inkl. Kondensatanschluss
FA00.1222 Rohbauset-BOX inkl. Kondensatanschluss
FA00.1232 Rohbauset-Fertigbeton inkl. Kondensatanschluss

Rohbau-Extras (optional):
FA00.2001 Putzrahmen für Trockenbau für freeAir-Rohbauset
FA00.2003 Verlängerung Teleskopauszug für Mauern 53-69 cm
FA00.2006 Außenanschluss 2x ø 100 mm (Kondensatanschluss erforderlich)
FA00.2008 Außenanschluss 2x ø 110 mm für Fensterlaibung (Kondensatanschluss erforderlich)
FA00.2007 Zuluftanschluss ø 100 mm

Installationsmaterial, Filter und weiteres Zubehör unter http://www.blumartin.de/lueftungsgeraete/artikelliste/

Bezugsadresse:
bluMartin GmbH
Argelsrieder Feld 1b
82234 Weßling
Tel. (08153) 889033-0
www.bluMartin.de
Menge: 1,000 Stk

**1.2.3 freeAir 100 Lüftungsgerät mit Zweitraum-Abluft Semizentrales Lüftungsgerät mit effektivem Gegenstromwärmetauscher und Bedarfsführung über 8 Sensoren für eine konstant gute Luftqualität und höchste Energieeffizienz (A+) Artikelnr. FA00.1106 (ohne Frontplatte/Außenhaube/Rohbauset)**
Lüftungsgerät freeAir 100 mit Zweitraum-Abluft
Semizentrales Lüftungsgerät mit Wärmerückgewinnung

Semizentrales Lüftungsgerät mit Anschlussmöglichkeit für weitere Ablufträume, effektivem Gegenstromwärmetauscher und Bedarfsführung über 8 Sensoren für eine konstant gute Luftqualität und höchste Energieeffizienz (A+).

Artikelnr. FA00.1106

Geräteaufbau
Das kompakte Zu- und Abluftsystem freeAir 100 arbeitet volumenkonstant und bietet Anschlussmöglichkeiten für weitere Ablufträume. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby  1 W; 20 m³/h 4 W; 50 m³/h 13 W; 100 m³/h 40 W (bei max. Rohrlängen + F7-Filter)
Gewicht: 10 kg
Schalldruckpegel im Raum: 20 m³/h 17 dB (A) (in 1 m Entfernung); 30 m³/h 22 dB (A); 50 m³/h  34 dB (A); 100 m³/h 51 dB (A)
Schalldämm-Maß: Standby 52 dB; Betrieb 46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

ZUBEHÖR
Frontplatte innen:
FA00.1010 bestreichbar, komplett mit Frontblech
FA00.1120 weiß RAL 9010, komplett mit Frontblech

Außenhaube:
FA00.1012 weiß, für Mauern 40-53 cm
FA00.1015 Edelstahl, für Mauern 40-53 cm
FA00.1020 tief - weiß, für Mauern 35-40 cm
FA00.1022 tief - Edelstahl, für Mauern 35-40 cm
FA00.1025 extratief - weiß, für Mauern 32-40 cm
FA00.1027 extratief - Edelstahl, für Mauern 32-40 cm
FA00.1030 Keller - weiß, für Mauern 32-46 cm
FA00.1032 weiß, 2 x ø 100 mm
FA00.1035 Edelstahl, 2 x ø 100 mm
FA00.1040 für Fensterlaibung, weiß, ø 110 mm (2 Stück)
FA00.1041 für Fensterlaibung, Edelstahl, ø 110 mm (2 Stück)

Rohbauset:
FA00.1206 Rohbauset für Zweitraum-Abluft inkl. Kondensatanschluss
FA00.1226 Rohbauset-BOX für Zweitraum-Abluft inkl. Kondensatanschluss
FA00.1238 Rohbauset-Fertigbeton für Zweitraum-Anschlüsse inkl. Kondensatanschluss

Rohbau-Extras (optional):
FA00.2001 Putzrahmen für Trockenbau für freeAir-Rohbauset
FA00.2003 Verlängerung Teleskopauszug für Mauern 53-69 cm
FA00.2006 Außenanschluss 2x ø 100 mm (Kondensatanschluss erforderlich)
FA00.2008 Außenanschluss 2x ø 110 mm für Fensterlaibung (Kondensatanschluss erforderlich)
FA00.2007 Zuluftanschluss ø 100 mm

Installationsmaterial, Filter und weiteres Zubehör unter http://www.blumartin.de/lueftungsgeraete/artikelliste/

Bezugsadresse:
bluMartin GmbH
Argelsrieder Feld 1b
82234 Weßling
Tel. (08153) 889033-0
www.bluMartin.de
Menge: 1,000 Stk

**1.2.4 freeAir 100 Lüftungsgerät mit Zweitraum-Zuluft Semizentrales Lüftungsgerät mit effektivem Gegenstromwärmetauscher und Bedarfsführung über 8 Sensoren für eine konstant gute Luftqualität und höchste Energieeffizienz (A+) Artikelnr. FA00.1107 (ohne Frontplatte/Außenhaube/Rohbauset)**
Lüftungsgerät freeAir 100 mit Zweitraum-Zuluft
Semizentrales Lüftungsgerät mit Wärmerückgewinnung

Semizentrales Lüftungsgerät mit Anschlussmöglichkeit für einen weiteren Zuluftraum, effektivem Gegenstromwärmetauscher und Bedarfsführung über 8 Sensoren für eine konstant gute Luftqualität und höchste Energieeffizienz (A+).

Artikelnr. FA00.1107

Geräteaufbau
Das kompakte Zu- und Abluftsystem freeAir 100 arbeitet volumenkonstant und bietet die Anschlussmöglichkeit für einen weiteren Zuluftraum. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby 1 W; 20 m³/h 4 W; 50 m³/h 13 W; 100 m³/h 40 W (bei max. Rohrlängen + F7-Filter)
Gewicht: 10 kg
Schalldruckpegel im Raum: 20 m³/h 17 dB (A) (in 1 m Entfernung); 30 m³/h 22 dB (A); 50 m³/h 34 dB (A); 100 m³/h 51 dB (A)
Schalldämm-Maß: Standby 52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

ZUBEHÖR
Frontplatte innen:
FA00.1010 bestreichbar, komplett mit Frontblech
FA00.1120 weiß RAL 9010, komplett mit Frontblech

Außenhaube:
FA00.1012 weiß, für Mauern 40-53 cm
FA00.1015 Edelstahl, für Mauern 40-53 cm
FA00.1020 tief - weiß, für Mauern 35-40 cm
FA00.1022 tief - Edelstahl, für Mauern 35-40 cm
FA00.1025 extratief - weiß, für Mauern 32-40 cm
FA00.1027 extratief - Edelstahl, für Mauern 32-40 cm
FA00.1030 Keller - weiß, für Mauern 32-46 cm
FA00.1032 weiß, 2 x ø 100 mm
FA00.1035 Edelstahl, 2 x ø 100 mm
FA00.1040 für Fensterlaibung, weiß, ø 110 mm (2 Stück)
FA00.1041 für Fensterlaibung, Edelstahl, ø 110 mm (2 Stück)

Rohbauset:
FA00.1207 Rohbauset für Zweitraum-Zuluft inkl. Kondensatanschluss
FA00.1227 Rohbauset-BOX für Zweitraum-Zuluft inkl. Kondensatanschluss
FA00.1238 Rohbauset-Fertigbeton für Zweitraum-Anschlüsse inkl. Kondensatanschluss

Rohbau-Extras (optional):
FA00.2001 Putzrahmen für Trockenbau für freeAir-Rohbauset
FA00.2003 Verlängerung Teleskopauszug für Mauern 53-69 cm
FA00.2006 Außenanschluss 2x ø 100 mm (Kondensatanschluss erforderlich)
FA00.2008 Außenanschluss 2x ø 110 mm für Fensterlaibung (Kondensatanschluss erforderlich)
FA00.2007 Zuluftanschluss ø 100 mm

Installationsmaterial, Filter und weiteres Zubehör unter http://www.blumartin.de/lueftungsgeraete/artikelliste/

Bezugsadresse:
bluMartin GmbH
Argelsrieder Feld 1b
82234 Weßling
Tel. (08153) 889033-0
www.bluMartin.de
Menge: 1,000 Stk

**1.2.5 freeAir 100 Lüftungsgerät mit Zweitraum-Abluft+Zuluft Semizentrales Lüftungsgerät mit effektivem Gegenstromwärmetauscher und Bedarfsführung über 8 Sensoren für eine konstant gute Luftqualität und höchste Energieeffizienz (A+) Artikelnr. FA00.1108 (ohne Frontplatte/Außenhaube/Rohbauset)**
Lüftungsgerät freeAir 100 mit Zweitraum-Abluft + Zuluft
Semizentrales Lüftungsgerät mit Wärmerückgewinnung

Semizentrales Lüftungsgerät mit Anschlussmöglichkeit für einen weiteren Zuluftraum sowie weitere Ablufträume, effektivem Gegenstromwärmetauscher und Bedarfsführung über 8 Sensoren für eine konstant gute Luftqualität und höchste Energieeffizienz (A+).

Artikelnr. FA00.1108

Geräteaufbau
Das kompakte Zu- und Abluftsystem freeAir 100 arbeitet volumenkonstant und bietet die Anschlussmöglichkeit für einen weiteren Zuluftraum sowie weitere Ablufträume. Es verfügt über einen effektiven Aluminium-Gegenstromwärmetauscher, der eine hohe Wärmerückgewinnung von praktisch über 90 Prozent ermöglicht. Moderne Radialventilatoren und die Bedarfsführung sorgen für einen äußerst ruhigen Betrieb. Das freeAir 100 arbeitet zudem als Schalldämmlüfter und sorgt so für die gewünschte Ruhe im Wohn- und Schlafbereich. Über eine USB-Schnittstelle können Luftqualitäts- und Verbrauchsparameter ausgelesen und die Betriebssoftware freeAir Connect upgedatet werden.

Steuerung
Das Lüftungsgerät freeAir 100 verfügt über insgesamt 8 Sensoren (u. a. für CO2, Luftfeuchtigkeit und Temperatur), die die Lüftung automatisch und exakt nach Bedarf steuern. Die Lüftung stellt damit nutzerunabhängig den nötigen Luftwechsel sicher. Das effektive Feuchtemanagement beugt sowohl zu trockener als auch zu feuchter Luft und damit Schimmelbildung vor. Die integrierten Feuchte? und Temperatursensoren messen die relative Feuchtigkeit sowie die Temperatur innen und außen. Daraus ermittelt das Lüftungsgerät die absolute Feuchte und kann so eine bedarfsgerechte Lüftung einstellen. Die automatische Sommerkühlung reguliert die Temperatur an heißen Tagen. Die Temperatursensoren gewährleisten auch den Frostschutz bei extremer Kälte.

Energieeffizienz
Der hohen Wärmerückgewinnung steht durch die sensorgesteuerte Anpassung der Luftwechselrate ein sehr niedriger Bedarf an Betriebsenergie von durchschnittlich nur 4 Watt gegenüber. Auf Grund seiner hohen Energieeffizienz wurde das Lüftungsgerät freeAir 100 für Passivhäuser zertifiziert und erhielt nach der EU-Ökodesign-Richtlinie die Bestnote A+.

Sonstiges
Hochwertige Filter der Filterklasse M5 bzw. optional F7 sorgen für den Schutz vor Feinstaub und Pollen. Durch die Bedarfsführung haben die Filter eine sehr lange Lebensdauer von in der Regel einem Jahr.
Die Frontplatte des freeAir-Lüftungsgerätes ist bestreichbar und kann individuell gestaltet werden.

Technische Daten
Abmessung: Innenfront: 28 x 58 cm
Wanddicke: 32 bis 53 cm inkl. Putz, (unter 40 cm tiefere Haube; über 53 cm Ergänzung)
Luftstrom: 8 bis 100 m³/h
Wärmebereitstellungsgrad: 87 % (nach PHI-Kriterien & EN 13141-8)
Wärmerückgewinnung: 94 % (bei 50 % relativer Feuchte)
Wärmetauscher-Typ: Gegenstrom; Aluminium
Anschlussspannung: 125 bis 265 V AC
Netzsicherung: 3 A flink (auf Steuerungsleiterplatte)
Netzfrequenz: 45 bis 65 Hz
Gesamt-Stromverbrauch: Standby 1 W; 20 m³/h 4 W; 50 m³/h 13 W; 100 m³/h 40 W (bei max. Rohrlängen + F7-Filter)
Gewicht: 10 kg
Schalldruckpegel im Raum: 20 m³/h 17 dB (A) (in 1 m Entfernung); 30 m³/h 22 dB (A); 50 m³/h  34 dB (A); 100 m³/h  51 dB (A)
Schalldämm-Maß: Standby  52 dB; Betrieb  46 dB (DIN EN 20140-10; D n, e, w)
Regelung: Intelligente Comfort-Regelung mit 5 Levels
Luftstromregelung: Automatisch; prakt. stufenlos; volumenkonstant; balanciert
CO2-Regelung: Automatisch
Entfeuchtung: Automatisch und spezielle Betriebsart
Sommerkühlung: Automatisch und mit Turbo-Cool
Frostschutz: Automatische Bypass-Regelung ab ca. - 5°C außen
Temperaturbereich: -40 bis +50°C außen und 0 bis +40°C innen
Filter-Zuluft: Feinstaubfilter M5 (Pollenschutz) oder F7 (Allergikerschutz)
Filter-Abluft: Feinstaubfilter M5 (EN 779)
Farbe: Frontplatte weiß grundiert (bestreich-, Lackier- und gestaltbar)
DIBt-Zulassung: Z-51.3-287

ZUBEHÖR

Frontplatte innen:
FA00.1010 bestreichbar, komplett mit Frontblech
FA00.1120 weiß RAL 9010, komplett mit Frontblech

Außenhaube:
FA00.1012 weiß, für Mauern 40-53 cm
FA00.1015 Edelstahl, für Mauern 40-53 cm
FA00.1020 tief - weiß, für Mauern 35-40 cm
FA00.1022 tief - Edelstahl, für Mauern 35-40 cm
FA00.1025 extratief - weiß, für Mauern 32-40 cm
FA00.1027 extratief - Edelstahl, für Mauern 32-40 cm
FA00.1030 Keller - weiß, für Mauern 32-46 cm
FA00.1032 weiß, 2 x ø 100 mm
FA00.1035 Edelstahl, 2 x ø 100 mm
FA00.1040 für Fensterlaibung, weiß, ø 110 mm (2 Stück)
FA00.1041 für Fensterlaibung, Edelstahl, ø 110 mm (2 Stück)

Rohbauset:
FA00.1208 Rohbauset für Zweitraum-Ab- und Zuluft inkl. Kondensatanschluss
FA00.1228 Rohbauset-BOX für Zweitraum-Ab- und Zuluft inkl. Kondensatanschluss
FA00.1238 Rohbauset-Fertigbeton für Zweitraum-Anschlüsse inkl. Kondensatanschluss

Rohbau-Extras (optional):
FA00.2001 Putzrahmen für Trockenbau für freeAir-Rohbauset
FA00.2003 Verlängerung Teleskopauszug für Mauern 53-69 cm
FA00.2006 Außenanschluss 2x ø 100 mm (Kondensatanschluss erforderlich)
FA00.2008 Außenanschluss 2x ø 110 mm für Fensterlaibung (Kondensatanschluss erforderlich)
FA00.2007 Zuluftanschluss ø 100 mm

Installationsmaterial, Filter und weiteres Zubehör unter http://www.blumartin.de/lueftungsgeraete/artikelliste/

Bezugsadresse:
bluMartin GmbH
Argelsrieder Feld 1b
82234 Weßling
Tel. (08153) 889033-0
www.bluMartin.de
Menge: 1,000 Stk

#### 1.3 Frontplatten

**1.3.1 Frontplatte innen für freeAir 100 weiß grundiert, bestreichbar, komplett mit Frontblech, Abmessung 28 x 58 cm Artikelnr. FA00.1010**
Frontplatte innen für freeAir 100
weiß grundiert, bestreichbar, komplett mit Frontblech, Abmessung 28 x 58 cm

Artikelnr. FA00.1010

Bezugsadresse:
bluMartin GmbH
Argelsrieder Feld 1b
82234 Weßling
Tel. (08153) 889033-0
www.bluMartin.de
Menge: 1,000 Stk

**1.3.2 Frontplatte innen für freeAir 100 weiß RAL 9010, komplett mit Frontblech, Abmessung 28 x 58 cm Artikelnr. FA00.1120**
Frontplatte innen für freeAir 100 weiß
RAL 9010, komplett mit Frontblech, Abmessung 28 x 58 cm

Artikelnr. FA00.1120

Bezugsadresse:
bluMartin GmbH
Argelsrieder Feld 1b
82234 Weßling
Tel. (08153) 889033-0
www.bluMartin.de
Menge: 1,000 Stk

#### 1.4 Außenhauben

**1.4.1 Außenhaube für freeAir 100 - weiß komplett, für Mauern 40 bis 53cm Artikelnr. FA00.1012**
Außenhaube für freeAir 100 - weiß
komplett, für Mauern 40 bis 53cm

Artikelnr. FA00.1012

Bezugsadresse:
bluMartin GmbH
Argelsrieder Feld 1b
82234 Weßling
Tel. (08153) 889033-0
www.bluMartin.de
Menge: 1,000 Stk

**1.4.2 Außenhaube für freeAir 100 - Edelstahl komplett, für Mauern 40 bis 53cm Artikelnr. FA00.1015**
Außenhaube für freeAir 100 - Edelstahl
komplett, für Mauern 40 bis 53cm

Artikelnr. FA00.1015

Bezugsadresse:
bluMartin GmbH
Argelsrieder Feld 1b
82234 Weßling
Tel. (08153) 889033-0
www.bluMartin.de
Menge: 1,000 Stk

**1.4.3 Außenhaube-Tief für freeAir 100 - weiß komplett, für Mauern 35 bis 40cm Artikelnr. FA00.1020**
Außenhaube-Tief für freeAir 100 - weiß
komplett, für Mauern 35 bis 40cm

Artikelnr. FA00.1020

Bezugsadresse:
bluMartin GmbH
Argelsrieder Feld 1b
82234 Weßling
Tel. (08153) 889033-0
www.bluMartin.de
Menge: 1,000 Stk

**1.4.4 Außenhaube-Tief - Edelstahl komplett, für Mauern 35 bis 40cm Artikelnr. FA00.1022**
Außenhaube-Tief - Edelstahl
komplett, für Mauern 35 bis 40cm

Artikelnr. FA00.1022

Bezugsadresse:
bluMartin GmbH
Argelsrieder Feld 1b
82234 Weßling
Tel. (08153) 889033-0
www.bluMartin.de
Menge: 1,000 Stk

**1.4.5 Außenhaube-Extratief - weiß komplett, für Mauern 32 bis 40cm Artikelnr. FA00.1025**
Außenhaube-Extratief - weiß
komplett, für Mauern 32 bis 40cm

Artikelnr. FA00.1025

Bezugsadresse:
bluMartin GmbH
Argelsrieder Feld 1b
82234 Weßling
Tel. (08153) 889033-0
www.bluMartin.de
Menge: 1,000 Stk

**1.4.6 Außenhaube-Extratief - Edelstahl komplett, für Mauern 32 bis 40cm Artikelnr. FA00.1027**
Außenhaube-Extratief - Edelstahl
komplett, für Mauern 32 bis 40cm

Artikelnr. FA00.1027

Bezugsadresse:
bluMartin GmbH
Argelsrieder Feld 1b
82234 Weßling
Tel. (08153) 889033-0
www.bluMartin.de
Menge: 1,000 Stk

**1.4.7 Außenhaube-Keller für freeAir - weiß komplett, für Mauern 32 bis 46cm Artikelnr. FA00.1030**
Außenhaube-Keller für freeAir - weiß
komplett, für Mauern 32 bis 46cm

Artikelnr. FA00.1030

Bezugsadresse:
bluMartin GmbH
Argelsrieder Feld 1b
82234 Weßling
Tel. (08153) 889033-0
www.bluMartin.de
Menge: 1,000 Stk

**1.4.8 Außenhaube-2xØ100mm für freeAir - weiß komplett Artikelnr. FA00.1032**
Außenhaube-2xØ100mm für freeAir - weiß
komplett

Artikelnr. FA00.1032

Bezugsadresse:
bluMartin GmbH
Argelsrieder Feld 1b
82234 Weßling
Tel. (08153) 889033-0
www.bluMartin.de
Menge: 1,000 Stk

**1.4.9 Außenhaube-2xØ100mm für freeAir - Edelstahl komplett Artikelnr. FA00.1035**
Außenhaube-2xØ100mm für freeAir - Edelstahl
komplett

Artikelnr. FA00.1035

Bezugsadresse:
bluMartin GmbH
Argelsrieder Feld 1b
82234 Weßling
Tel. (08153) 889033-0
www.bluMartin.de
Menge: 1,000 Stk

**1.4.10 Außenhaube-Ø110mm für freeAir - weiß komplett, für Fensterlaibung (2 Stück) Artikelnr. FA00.1040**
Außenhaube-Ø110mm für freeAir - weiß
komplett, für Fensterlaibung (2 Stück)

Artikelnr. FA00.1040

Bezugsadresse:
bluMartin GmbH
Argelsrieder Feld 1b
82234 Weßling
Tel. (08153) 889033-0
www.bluMartin.de
Menge: 2,000 Stk

**1.4.11 Außenhaube-Ø110mm für freeAir - Edelstahl komplett, für Fensterlaibung (2 Stück) Artikelnr. FA00.1041**
Außenhaube-Ø110mm für freeAir - Edelstahl
komplett, für Fensterlaibung (2 Stück)

Artikelnr. FA00.1041

Bezugsadresse:
bluMartin GmbH
Argelsrieder Feld 1b
82234 Weßling
Tel. (08153) 889033-0
www.bluMartin.de
Menge: 2,000 Stk

#### 1.5 Rohbau-Sets

**1.5.1 Rohbauset für freeAir 100 inkl. Kondensatanschluss Artikelnr. FA00.1002**
Rohbauset für freeAir 100
inkl. Kondensatanschluss

Artikelnr. FA00.1002

Bezugsadresse:
bluMartin GmbH
Argelsrieder Feld 1b
82234 Weßling
Tel. (08153) 889033-0
www.bluMartin.de
Menge: 1,000 Stk

**1.5.2 Rohbauset für freeAir 100 für Zweitraum-Abluft inkl. Kondensatanschluss Artikelnr. FA00.1206**
Rohbauset für freeAir 100 für Zweitraum-Abluft
inkl. Kondensatanschluss

Artikelnr. FA00.1206

Bezugsadresse:
bluMartin GmbH
Argelsrieder Feld 1b
82234 Weßling
Tel. (08153) 889033-0
www.bluMartin.de
Menge: 1,000 Stk

**1.5.3 Rohbauset für freeAir 100 für Zweitraum-Zuluft inkl. Kondensatanschluss Artikelnr. FA00.1207**
Rohbauset für freeAir 100 für Zweitraum-Zuluft
inkl. Kondensatanschluss

Artikelnr. FA00.1207

Bezugsadresse:
bluMartin GmbH
Argelsrieder Feld 1b
82234 Weßling
Tel. (08153) 889033-0
www.bluMartin.de
Menge: 1,000 Stk

**1.5.4 Rohbauset für freeAir 100 für Zweitraum-Ab+Zuluft inkl. Kondensatanschluss Artikelnr. FA00.1208**
Rohbauset für freeAir 100 für Zweitraum-Ab+Zuluft
inkl. Kondensatanschluss

Artikelnr. FA00.1208

Bezugsadresse:
bluMartin GmbH
Argelsrieder Feld 1b
82234 Weßling
Tel. (08153) 889033-0
www.bluMartin.de
Menge: 1,000 Stk

**1.5.5 Rohbauset-BOX für freeAir 100 inkl. Kondensatanschluss Artikelnr. FA00.1222**
Rohbauset-BOX für freeAir 100
inkl. Kondensatanschluss

Artikelnr. FA00.1222

Bezugsadresse:
bluMartin GmbH
Argelsrieder Feld 1b
82234 Weßling
Tel. (08153) 889033-0
www.bluMartin.de
Menge: 1,000 Stk

**1.5.6 Rohbauset-BOX für freeAir 100 für Zweitraum-Abluft inkl. Kondensatanschluss Artikelnr. FA00.1226**
Rohbauset-BOX für freeAir 100 für Zweitraum-Abluft
inkl. Kondensatanschluss

Artikelnr. FA00.1226

Bezugsadresse:
bluMartin GmbH
Argelsrieder Feld 1b
82234 Weßling
Tel. (08153) 889033-0
www.bluMartin.de
Menge: 1,000 Stk

**1.5.7 Rohbauset-BOX für freeAir 100 für Zweitraum-Zuluft inkl. Kondensatanschluss Artikelnr. FA00.1227**
Rohbauset-BOX für freeAir 100 für Zweitraum-Zuluft
inkl. Kondensatanschluss

Artikelnr. FA00.1227

Bezugsadresse:
bluMartin GmbH
Argelsrieder Feld 1b
82234 Weßling
Tel. (08153) 889033-0
www.bluMartin.de
Menge: 1,000 Stk

**1.5.8 Rohbauset-BOX für freeAir 100 für Zweitraum-Ab+Zuluft inkl. Kondensatanschluss, 2 VPE Artikelnr. FA00.1228**
Rohbauset-BOX für freeAir 100 für Zweitraum-Ab+Zuluft
inkl. Kondensatanschluss, 2 VPE

Artikelnr. FA00.1228

Bezugsadresse:
bluMartin GmbH
Argelsrieder Feld 1b
82234 Weßling
Tel. (08153) 889033-0
www.bluMartin.de
Menge: 1,000 Stk

**1.5.9 Rohbauset-Fertigbeton für freeAir 100 inkl. Kondensatanschluss Artikelnr. FA00.1238**
Rohbauset-Fertigbeton für freeAir 100
inkl. Kondensatanschluss

Artikelnr. FA00.1238

Bezugsadresse:
bluMartin GmbH
Argelsrieder Feld 1b
82234 Weßling
Tel. (08153) 889033-0
www.bluMartin.de
Menge: 1,000 Stk

**1.5.10 Rohbauset-Fertigbeton für freeAir 100 für Zweitraum-Anschlüsse Artikelnr. FA00.1238**
Rohbauset-Fertigbeton für freeAir 100 für Zweitraum-Anschlüsse

Artikelnr. FA00.1238

Bezugsadresse:
bluMartin GmbH
Argelsrieder Feld 1b
82234 Weßling
Tel. (08153) 889033-0
www.bluMartin.de
Menge: 1,000 Stk

#### 1.6 Rohbau-Extras

**1.6.1 Putzrahmen für Trockenbau für freeAir 100 Rohbausset Artikelnr. FA00.2001**
Putzrahmen für Trockenbau
für freeAir 100 Rohbausset

Artikelnr. FA00.2001

Bezugsadresse:
bluMartin GmbH
Argelsrieder Feld 1b
82234 Weßling
Tel. (08153) 889033-0
www.bluMartin.de
Menge: 1,000 Stk

**1.6.2 Verlängerung-Teleskopauszug für freeAir 100, für Mauern 53 bis 69cm Artikelnr. FA00.2003**
Verlängerung-Teleskopauszug
für freeAir 100, für Mauern 53 bis 69cm

Artikelnr. FA00.2003

Bezugsadresse:
bluMartin GmbH
Argelsrieder Feld 1b
82234 Weßling
Tel. (08153) 889033-0
www.bluMartin.de
Menge: 1,000 Stk

**1.6.3 Außenanschluss 2xØ100mm für freeAir Artikelnr. FA00.2006**
Außenanschluss 2xØ100mm für freeAir

Artikelnr. FA00.2006

Bezugsadresse:
bluMartin GmbH
Argelsrieder Feld 1b
82234 Weßling
Tel. (08153) 889033-0
www.bluMartin.de
Menge: 1,000 Stk

**1.6.4 Außenanschluss 2xØ110mm für freeAir für Fensterlaibung Artikelnr. FA00.2008**
Außenanschluss 2xØ110mm für freeAir
für Fensterlaibung

Artikelnr. FA00.2008

Bezugsadresse:
bluMartin GmbH
Argelsrieder Feld 1b
82234 Weßling
Tel. (08153) 889033-0
www.bluMartin.de
Menge: 1,000 Stk

**1.6.5 Zuluftanschluss Ø100mm für freeAir 100 Artikelnr. FA00.2007**
Zuluftanschluss Ø100mm
für freeAir 100

Artikelnr. FA00.2007

Bezugsadresse:
bluMartin GmbH
Argelsrieder Feld 1b
82234 Weßling
Tel. (08153) 889033-0
www.bluMartin.de
Menge: 1,000 Stk

### 2 Installationsmaterial

#### 2.1 Lüftungs-Leitungen

**2.1.1 Rundrohr flexibel Ø75mm Bund 50m Artikelnr. VDLR.0001**
Rundrohr flexibel Ø75mm
Bund 50m

Artikelnr. VDLR.0001

Bezugsadresse:
bluMartin GmbH
Argelsrieder Feld 1b
82234 Weßling
Tel. (08153) 889033-0
www.bluMartin.de
Menge: 1,000 Stk

**2.1.2 Rundrohr flexibel Ø75mm Bund 20m Artikelnr. VDEZ.0003**
Rundrohr flexibel Ø75mm
Bund 20m

Artikelnr. VDEZ.0003

Bezugsadresse:
bluMartin GmbH
Argelsrieder Feld 1b
82234 Weßling
Tel. (08153) 889033-0
www.bluMartin.de
Menge: 1,000 Stk

**2.1.3 Rundrohr flexibel Ø75mm Meterware Artikelnr. VDEZ.0012**
Rundrohr flexibel Ø75mm
Meterware

Artikelnr. VDEZ.0012

Bezugsadresse:
bluMartin GmbH
Argelsrieder Feld 1b
82234 Weßling
Tel. (08153) 889033-0
www.bluMartin.de
Menge: 1,000 m

**2.1.4 O-Ring-Dichtung für Rundrohr Ø75mm (10 Stück) Artikelnr. VDEZ.0004**
O-Ring-Dichtung
für Rundrohr Ø75mm (10 Stück)

Artikelnr. VDEZ.0004

Bezugsadresse:
bluMartin GmbH
Argelsrieder Feld 1b
82234 Weßling
Tel. (08153) 889033-0
www.bluMartin.de
Menge: 10,000 Stk

**2.1.5 Verbindungs-Muffe für Rundrohr Ø75mm Artikelnr. VDEZ.0010**
Verbindungs-Muffe
für Rundrohr Ø75mm

Artikelnr. VDEZ.0010

Bezugsadresse:
bluMartin GmbH
Argelsrieder Feld 1b
82234 Weßling
Tel. (08153) 889033-0
www.bluMartin.de
Menge: 1,000 Stk

**2.1.6 Luftdurchlass mit 90° für 2 x Ø75mm auf Ø125mm Ventil Artikelnr. VDLF.0005**
Luftdurchlass mit 90°
für 2 x Ø75mm auf Ø125mm Ventil

Artikelnr. VDLF.0005

Bezugsadresse:
bluMartin GmbH
Argelsrieder Feld 1b
82234 Weßling
Tel. (08153) 889033-0
www.bluMartin.de
Menge: 1,000 Stk

**2.1.7 Flachrohr flexibel 51x138mm Bund 20m Artikelnr. VDEZ.0001**
Flachrohr flexibel 51x138mm
Bund 20m

Artikelnr. VDEZ.0001

Bezugsadresse:
bluMartin GmbH
Argelsrieder Feld 1b
82234 Weßling
Tel. (08153) 889033-0
www.bluMartin.de
Menge: 1,000 Stk

**2.1.8 Flachrohr flexibel 51 x 138mm Meterware Artikelnr. VDEZ.0009**
Flachrohr flexibel 51 x 138mm
Meterware

Artikelnr. VDEZ.0009

Bezugsadresse:
bluMartin GmbH
Argelsrieder Feld 1b
82234 Weßling
Tel. (08153) 889033-0
www.bluMartin.de
Menge: 1,000 m

**2.1.9 O-Ring-Dichtung für Flachrohr 51x138mm (10 Stück) Artikelnr. VDEZ.0002**
O-Ring-Dichtung
für Flachrohr 51x138mm  (10 Stück)

Artikelnr. VDEZ.0002

Bezugsadresse:
bluMartin GmbH
Argelsrieder Feld 1b
82234 Weßling
Tel. (08153) 889033-0
www.bluMartin.de
Menge: 10,000 Stk

**2.1.10 Verbindungs-Muffe für Flachrohr 51x138mm Artikelnr. VDEZ.0006**
Verbindungs-Muffe
für Flachrohr 51x138mm

Artikelnr. VDEZ.0006

Bezugsadresse:
bluMartin GmbH
Argelsrieder Feld 1b
82234 Weßling
Tel. (08153) 889033-0
www.bluMartin.de
Menge: 1,000 Stk

**2.1.11 Bogen-groß 90° für Flachrohr 51 x 138mm Artikelnr. VDEZ.0013**
Bogen-groß 90°
für Flachrohr 51 x 138mm

Artikelnr. VDEZ.0013

Bezugsadresse:
bluMartin GmbH
Argelsrieder Feld 1b
82234 Weßling
Tel. (08153) 889033-0
www.bluMartin.de
Menge: 1,000 Stk

**2.1.12 Bogen-klein 90° für Flachrohr 51x138mm Artikelnr. VDEZ.0007**
Bogen-klein 90°
für Flachrohr 51x138mm

Artikelnr. VDEZ.0007

Bezugsadresse:
bluMartin GmbH
Argelsrieder Feld 1b
82234 Weßling
Tel. (08153) 889033-0
www.bluMartin.de
Menge: 1,000 Stk

**2.1.13 Adapter Flachrohr-Rundrohr für 51x138mm auf Ø90/75mm Artikelnr. VDEZ.0011**
Adapter Flachrohr-Rundrohr
für 51x138mm auf Ø90/75mm

Artikelnr. VDEZ.0011

Bezugsadresse:
bluMartin GmbH
Argelsrieder Feld 1b
82234 Weßling
Tel. (08153) 889033-0
www.bluMartin.de
Menge: 1,000 Stk

**2.1.14 Adapter Flachrohr-Rundrohr mit 90° für 51x138mm auf Ø90/75mm Artikelnr. VDEZ.0015**
Adapter Flachrohr-Rundrohr mit 90°
für 51x138mm auf Ø90/75mm

Artikelnr. VDEZ.0015

Bezugsadresse:
bluMartin GmbH
Argelsrieder Feld 1b
82234 Weßling
Tel. (08153) 889033-0
www.bluMartin.de
Menge: 1,000 Stk

**2.1.15 Luftdurchlass für 51x138mm auf Ø125mm Ventil Artikelnr. VDEZ.0014**
Luftdurchlass
für 51x138mm auf Ø125mm Ventil

Artikelnr. VDEZ.0014

Bezugsadresse:
bluMartin GmbH
Argelsrieder Feld 1b
82234 Weßling
Tel. (08153) 889033-0
www.bluMartin.de
Menge: 1,000 Stk

**2.1.16 Luftdurchlass mit 90° für 51x138mm auf Ø125mm Ventil Artikelnr. VDEZ.0008**
Luftdurchlass mit 90°
für 51x138mm auf Ø125mm Ventil

Artikelnr. VDEZ.0008

Bezugsadresse:
bluMartin GmbH
Argelsrieder Feld 1b
82234 Weßling
Tel. (08153) 889033-0
www.bluMartin.de
Menge: 1,000 Stk

**2.1.17 Rundrohr Stahl verzinkt Ø100mm für 100m³/h, Lieferlänge 3m Artikelnr. VDFR.0002**
Rundrohr Stahl verzinkt Ø100mm
für 100m³/h, Lieferlänge 3m

Artikelnr. VDFR.0002

Bezugsadresse:
bluMartin GmbH
Argelsrieder Feld 1b
82234 Weßling
Tel. (08153) 889033-0
www.bluMartin.de
Menge: 1,000 m

**2.1.18 Verbindungs-Stecker Stahl verzinkt Innenverbinder mit Lippendichtung für Rundrohr Stahl Ø100mm Artikelnr. VDFR.0003**
Verbindungs-Stecker Stahl verzinkt
Innenverbinder mit Lippendichtung
für Rundrohr Stahl Ø100mm

Artikelnr. VDFR.0003

Bezugsadresse:
bluMartin GmbH
Argelsrieder Feld 1b
82234 Weßling
Tel. (08153) 889033-0
www.bluMartin.de
Menge: 1,000 Stk

**2.1.19 Bogen 90° Stahl verzinkt nit Lippendichtung für Rundrohr Ø100mm Artikelnr. VDFR.0001**
Bogen 90° Stahl verzinkt
nit Lippendichtung
für Rundrohr Ø100mm

Artikelnr. VDFR.0001

Bezugsadresse:
bluMartin GmbH
Argelsrieder Feld 1b
82234 Weßling
Tel. (08153) 889033-0
www.bluMartin.de
Menge: 1,000 Stk

**2.1.20 Adapter Rundrohr-Rundrohr Stahl verzinkt mit Lippendichtung für Ø100 mm auf Ø125mm Ventil Artikelnr. VDFR.0006**
Adapter Rundrohr-Rundrohr
Stahl verzinkt mit Lippendichtung
für Ø100 mm auf Ø125mm Ventil

Artikelnr. VDFR.0006

Bezugsadresse:
bluMartin GmbH
Argelsrieder Feld 1b
82234 Weßling
Tel. (08153) 889033-0
www.bluMartin.de
Menge: 1,000 Stk

**2.1.21 T-Stück Stahl verzinkt mit Lippendichtung für Ø100 mm Artikelnr. VDFR.0007**
T-Stück Stahl verzinkt
mit Lippendichtung
für Ø100 mm

Artikelnr. VDFR.0007

Bezugsadresse:
bluMartin GmbH
Argelsrieder Feld 1b
82234 Weßling
Tel. (08153) 889033-0
www.bluMartin.de
Menge: 1,000 Stk

**2.1.22 Kondensat-Schlauch, PVC-Gewebe 9/15mm, 12bar, Bund 50m Artikelnr. VDIE.0001**
Kondensat-Schlauch, PVC-Gewebe
9/15mm, 12bar, Bund 50m

Artikelnr. VDIE.0001

Bezugsadresse:
bluMartin GmbH
Argelsrieder Feld 1b
82234 Weßling
Tel. (08153) 889033-0
www.bluMartin.de
Menge: 1,000 Stk

**2.1.23 Schlauchverbindung mit Klemmen für Kondensatschlauch, 9mm (3 Satz) Artikelnr. VDIE.0002**
Schlauchverbindung mit Klemmen
für Kondensatschlauch, 9mm (3 Satz)

Artikelnr. VDIE.0002

Bezugsadresse:
bluMartin GmbH
Argelsrieder Feld 1b
82234 Weßling
Tel. (08153) 889033-0
www.bluMartin.de
Menge: 3,000 Stk

#### 2.2 Lüftungs-Ventile

**2.2.1 Abluftventil DVS Ø125 Stahl - weiß mit Einbaustutzen, für 30/60m³/h Artikelnr. VDED.0001**
Abluftventil DVS Ø125 Stahl - weiß
mit Einbaustutzen, für 30/60m³/h

Artikelnr. VDED.0001

Bezugsadresse:
bluMartin GmbH
Argelsrieder Feld 1b
82234 Weßling
Tel. (08153) 889033-0
www.bluMartin.de
Menge: 1,000 Stk

**2.2.2 Zuluftventil DVS Ø125 Stahl - weiß mit Einbaustutzen, für 30/60m³/h Artikelnr. VDED.0002**
Zuluftventil DVS Ø125 Stahl - weiß
mit Einbaustutzen, für 30/60m³/h

Artikelnr. VDED.0002

Bezugsadresse:
bluMartin GmbH
Argelsrieder Feld 1b
82234 Weßling
Tel. (08153) 889033-0
www.bluMartin.de
Menge: 1,000 Stk

**2.2.3 Abluftventil DVS Ø200 Stahl - weiß mit Einbaustutzen, für 100m³/h Artikelnr. VDED.0003**
Bezugsadresse:
bluMartin GmbH
Argelsrieder Feld 1b
82234 Weßling
Tel. (08153) 889033-0
www.bluMartin.de
Menge: 1,000 Stk

**2.2.4 Abluftstutzen für Ø100mm Artikelnr. VDFR.0005**
Abluftstutzen
für Ø100mm

Artikelnr. VDFR.0005

Bezugsadresse:
bluMartin GmbH
Argelsrieder Feld 1b
82234 Weßling
Tel. (08153) 889033-0
www.bluMartin.de
Menge: 1,000 Stk

#### 2.3 Installations-Zubehör

**2.3.1 Dichtungsband Tescon Invis schwarz, Breite 6 cm, Länge 30 m Artikelnr. VDRP.0001**
Dichtungsband Tescon Invis
schwarz, Breite 6 cm, Länge 30 m

Artikelnr. VDRP.0001

Bezugsadresse:
bluMartin GmbH
Argelsrieder Feld 1b
82234 Weßling
Tel. (08153) 889033-0
www.bluMartin.de
Menge: 1,000 Stk

**2.3.2 Dichtstoff OTTOCOLL M500 310 ml Kartusche Artikelnr. VDCL.0001**
Dichtstoff OTTOCOLL M500
310 ml Kartusche

Artikelnr. VDCL.0001

Bezugsadresse:
bluMartin GmbH
Argelsrieder Feld 1b
82234 Weßling
Tel. (08153) 889033-0
www.bluMartin.de
Menge: 1,000 Stk

### 3 Verbrauchsmaterial

#### 3.1 Filter

**3.1.1 Filter-Set Zu-und Abluft M5 für freeAir 100, DIN EN 779 Artikelnr. FA00.1053**
Filter-Set Zu-und Abluft M5
für freeAir 100, DIN EN 779

Artikelnr. FA00.1053

Bezugsadresse:
bluMartin GmbH
Argelsrieder Feld 1b
82234 Weßling
Tel. (08153) 889033-0
www.bluMartin.de
Menge: 1,000 Stk

**3.1.2 Filter-Set Zu-und Abluft M5 für freeAir 100, DIN EN 779 (3 Set) Artikelnr. VDFA.1052**
Filter-Set Zu-und Abluft M5
für freeAir 100, DIN EN 779 (3 Set)

Artikelnr. VDFA.1052

Bezugsadresse:
bluMartin GmbH
Argelsrieder Feld 1b
82234 Weßling
Tel. (08153) 889033-0
www.bluMartin.de
Menge: 3,000 Stk

**3.1.3 Filter-Set Zu-und Abluft M5 für freeAir 100, DIN EN 779 (10 Set) Artikelnr. VDFA.1053**
Filter-Set Zu-und Abluft M5
für freeAir 100, DIN EN 779 (10 Set)

Artikelnr. VDFA.1053

Bezugsadresse:
bluMartin GmbH
Argelsrieder Feld 1b
82234 Weßling
Tel. (08153) 889033-0
www.bluMartin.de
Menge: 10,000 Stk

**3.1.4 Filter-Set Zu-und Abluft M5 für freeAir 100, DIN EN 779 (100 Set) Artikelnr. VDFA.1054**
Filter-Set Zu-und Abluft M5
für freeAir 100, DIN EN 779 (100 Set)

Artikelnr. VDFA.1054

Bezugsadresse:
bluMartin GmbH
Argelsrieder Feld 1b
82234 Weßling
Tel. (08153) 889033-0
www.bluMartin.de
Menge: 100,000 Stk

**3.1.5 Filter-Abluft M5 für freeAir, DIN EN 779 Artikelnr. FA00.1050**
Filter-Abluft M5
für freeAir, DIN EN 779

Artikelnr. FA00.1050

Bezugsadresse:
bluMartin GmbH
Argelsrieder Feld 1b
82234 Weßling
Tel. (08153) 889033-0
www.bluMartin.de
Menge: 1,000 Stk

**3.1.6 Filter-Zuluft M5 Standard für freeAir 100, DIN EN 779 Artikelnr. FA00.1054**
Filter-Zuluft M5 Standard
für freeAir 100, DIN EN 779

Artikelnr. FA00.1054

Bezugsadresse:
bluMartin GmbH
Argelsrieder Feld 1b
82234 Weßling
Tel. (08153) 889033-0
www.bluMartin.de
Menge: 1,000 Stk

**3.1.7 Filter-Zuluft F7 für Allergiker für freeAir 100, DIN EN 779 Artikelnr. FA00.1055**
Filter-Zuluft F7 für Allergiker
für freeAir 100, DIN EN 779

Artikelnr. FA00.1055

Bezugsadresse:
bluMartin GmbH
Argelsrieder Feld 1b
82234 Weßling
Tel. (08153) 889033-0
www.bluMartin.de
Menge: 1,000 Stk

#### 3.2 Raumgestaltungs-Zubehör

**3.2.1 Seitenblendenpaar innen für freeAir 100, bestreichbar Artikelnr. FA10.2102**
Seitenblendenpaar innen
für freeAir 100, bestreichbar

Artikelnr. FA10.2102

Bezugsadresse:
bluMartin GmbH
Argelsrieder Feld 1b
82234 Weßling
Tel. (08153) 889033-0
www.bluMartin.de
Menge: 1,000 Stk

**3.2.2 Schalldämpfern innen für freeAir 100, -3dB Artikelnr. FA10.2103**
Schalldämpfern innen
für freeAir 100, -3dB

Artikelnr. FA10.2103

Bezugsadresse:
bluMartin GmbH
Argelsrieder Feld 1b
82234 Weßling
Tel. (08153) 889033-0
www.bluMartin.de
Menge: 1,000 Stk

**3.2.3 Frontplatte innen für freeAir schwarz Schultafellack, komplett mit Frontblech Artikelnr. FA00.1121**
Frontplatte innen für freeAir schwarz
Schultafellack, komplett mit Frontblech

Artikelnr. FA00.1121

Bezugsadresse:
bluMartin GmbH
Argelsrieder Feld 1b
82234 Weßling
Tel. (08153) 889033-0
www.bluMartin.de
Menge: 1,000 Stk

**3.2.4 Zuluftauslass, weitwurf, Edelstahl für freeAir 100 Artikelnr. FA10.2001**
Zuluftauslass, weitwurf, Edelstahl
für freeAir 100

Artikelnr. FA10.2001

Bezugsadresse:
bluMartin GmbH
Argelsrieder Feld 1b
82234 Weßling
Tel. (08153) 889033-0
www.bluMartin.de
Menge: 1,000 Stk

**3.2.5 Vandalenschutz für freeAir 100 Artikelnr. FA10.2010**
Vandalenschutz
für freeAir 100

Artikelnr. FA10.2010

Bezugsadresse:
bluMartin GmbH
Argelsrieder Feld 1b
82234 Weßling
Tel. (08153) 889033-0
www.bluMartin.de
Menge: 1,000 Stk

**3.2.6 Zuluftauslass, vertikal, weiß für freeAir 100 Artikelnr. FA10.2002**
Zuluftauslass, vertikal, weiß
für freeAir 100

Artikelnr. FA10.2002

Bezugsadresse:
bluMartin GmbH
Argelsrieder Feld 1b
82234 Weßling
Tel. (08153) 889033-0
www.bluMartin.de
Menge: 1,000 Stk

**3.2.7 Zuluftauslass, vertikal, Edelstahl für freeAir 100, im Geräteset enthalten Artikelnr. FA10.2003**
Zuluftauslass, vertikal, Edelstahl
für freeAir 100, im Geräteset enthalten

Artikelnr. FA10.2003

Bezugsadresse:
bluMartin GmbH
Argelsrieder Feld 1b
82234 Weßling
Tel. (08153) 889033-0
www.bluMartin.de
Menge: 1,000 Stk

**3.2.8 Bilderhaken für freeAir 100 / freeAir plus Artikelnr. FA10.2100**
Bilderhaken
für freeAir 100 / freeAir plus

Artikelnr. FA10.2100

Bezugsadresse:
bluMartin GmbH
Argelsrieder Feld 1b
82234 Weßling
Tel. (08153) 889033-0
www.bluMartin.de
Menge: 2,000 Stk

**3.2.9 Bilderhalter mit Schwenkfunktion für freeAir Artikelnr. FA10.2101**
Bilderhalter mit Schwenkfunktion
für freeAir

Artikelnr. FA10.2101

Bezugsadresse:
bluMartin GmbH
Argelsrieder Feld 1b
82234 Weßling
Tel. (08153) 889033-0
www.bluMartin.de
Menge: 1,000 Stk
